# 252275_Vor dem Voigtstor 1 - Rückbau
Angebotsaufforderung (GAEB DA 2000 1.2, DA83)
Währung: EUR
Auftraggeber: Stadt Rheinbach, Fachgebiet 66, Schweigelstr. 23
Erstellt mit: BUILDUP, ava, 06.07.2026

## 000 252275_Vor dem Voigtstor 1 - Rückbau
Datum: 30.12.1899

*Hinweis: Vorbemerkungen / Leistungsbeschreibung*
Gegenstand dieses Leistungsverzeichnisses sind die Ausführungsleistungen der Entkernung, der Schadstoffsanierung, des oberirdischen Rückbaus sowie der Teiltiefenenttrümmerung einschließlich Wiederherstellung des Geländes zu dem Projekt VDV - Rückbau des Gebäudes Vor dem Voigtstor 1 in Rheinbach.

Die Vorbemerkungen finden Anwendung auf alle nachfolgend ausgeschriebenen Positionen.

Die Stadt Rheinbach plant die Umnutzung des Grundstücks Vor dem Voigtstor 1 in 53359 Rheinbach. In diesem Rahmen muss das bestehende, ca. 1977 errichtete Bauwerk, das ehemals als Supermarkt, Hotel und Diskothek genutzt wurde, zurückgebaut werden.

Bei dem gegenständlichen Gebäude handelt es sich um einen Stahlbetonskelettbau mit Ausmauerungen aus Kalksandstein, Porenbeton und Bimsstein. Die Geschosse umfassen ein Keller- und drei aufgehenden Geschosse. Das gesamte Gebäude nimmt eine Grundfläche von ca. 455 m² ein und besitzt einen umbauten Raum von ca. 6.500 m³ inkl. Keller. Die Fläche des Gesamtgrundstücks beträgt etwa 830 m².

Das rückzubauende Gebäude liegt am Kreuzungsbereich der Straßen "Vor dem Voigstor" und der "Löherstraße" in 53359 Rheinbach.

Die geplante Sanierung und Entkernung umfasst alle aufgehenden Geschosse, das Erdgeschoss, die Unterkellerung sowie die Hofbebauung. Der Rückbau umfasst die vollständige oberirdische Bausubstanz. Ein vollständiger unterirdischer Rückbau erfolgt nicht. Der Leistungsumfang umfasst den Komplettabbruch der Innenwände Keller sowie den Abbruch der Kelleraußenwände bis auf -0,6 m unter GOK. Es ist an dieser Stelle auf die am Gebäude verlaufenden Medienleitungen verwiesen, die sowohl an der Straße Vor dem Voigtstor als auch an der Löherstraße teilweise unmittelbar an den Kelleraußenwänden verlaufen. Diese müssen während der gesamten Baumaßnahme unbeschädigt erhalten bleiben. Aufgrund der späteren Folgenutzung einer Verkehrsflächenerweiterung, sind die Kellerraumbereiche, welche sich im Einflußbereich der zukünftigen Verkehrsfläche befinden, geböscht mit extern anzulieferndem Kiessandmaterial zu verfüllen und lagenweise zu verdichten. Die übrigen Kellerbereiche können mit dem vor Ort pulverisiertem Abbruchgut verfüllt werden. Da die Grundstücksfläche nachfolgend vorübergehend als Parkplatz genutzt werden soll, ist mindestens der gesamte verfüllte Kellerbereich mit einer 30 cm starken Natursteinschotterschicht zu überdecken. Die Freiflächenversiegelungen sowie die vorhandenen Schächte sollen nach Möglichkeit erhalten bleiben. Die Schächte sind konstruktiv zu schützen. Werden die vorhandenen Schwarzdecken- / Pflasterversiegelungen im Bauablauf zerstört, müssen die Flächen ebenffalls mit einer 30 cm Schotterlage überdeckt werden. Abschließend ist die aufgebrachte Schotterlage zu verdichten (100% Proctor, Verdichtungsklasse V1).

Auf einer Teilfläche des gegenständlichen Grundstücks an der Ecke Vor dem Voigtstor / Löherstraße soll eine Verkehrflächenerweiterung stattfinden. Details sind den Positionen und einem angehängten Lageplan zu entnehmen.

Alle sich aus den in den folgenden Vorbemerkungen beschriebenen Maßgaben, Maßnahmen, Vorkehrungen, Einholen von Erlaubnissen, Genehmigungen etc. ergebenden Leistungen sind, auch wenn im Einzelnen nicht in Positionen beschrieben, in die Angebotspreise einzukalkulieren.

Die Leistungsbeschreibungen sowie die beigefügten Anlagen, insbesondere das Rückbau- und Entsorgungskonzept informieren den Bieter über die wesentlichen verbauten gefahrstoffhaltigen Bauteile / Baustoffe und das Inventar und sind für die Angebotskalkulation heranzuziehen. Mehraufwändungen aufgrund von Unkenntnis beschriebener Sachverhalte in den Anlagen gegenüber der Leistungsbeschreibung / des Leistungsverzeichnisses gehen zu Lasten des Auftragnehmers.

Das Einholen aller Erlaubnisse und Genehmigungen sowie die Leistungen resultierend aus den aufgeführten Erschwernissen, soweit sie sich aus den folgenden Vorbemerkungen / vorliegenden Anlagen ergeben, sind in die Angebotspreise einzukalkulieren, auch wenn diese im Einzelnen nicht in Positionen beschrieben sind.

Die Leistungs- / Bauwerksbeschreibungen mit den beigefügten Anlagen informieren den Bieter über die wesentlichen verwendeten, auch gefahrstoffhaltigen Bauteile / Baustoffe, das Inventar und die baukonstruktiven Gegebenheiten.

Der Abbruch darf erst nach Fertigstellung der Asbestsanierungen sowie aller übrigen Dekontaminations- und der Entkernungsarbeiten in den Gebäude(teilen) beginnen.

Für den sanierten und entkernten Rohbauabbruch erhält der AN eine schriftliche Freigabe durch die AG-Bauüberwachung.

Ausführungszeiten:

Der Ausführungsbeginn sowie der Fertigstellungstermin für die nachfolgenden Leistungen sind in den Vertragsbedingungen auf dem Deckblatt der Vergabestelle der Stadt Rheinbach definiert.

Baustelleneinrichtung und Bauablauf:

Baustelleneinrichtung, -betrieb, -räumung und Vorhaltung für alle Leistungen des AN umfassen:

Anlieferung, Aufbau, Umsetzen und Wiederentfernen aller Einrichtungen, Geräte, Maschinen,  Werkzeuge, Hebezeuge, Arbeits- und Hilfsgerüste, Fahrzeuge, Arbeitsbühnen nach örtlichen Bedingungen und gemäß der auszuführenden Arbeiten durch den AN.

Alle nötigen Einrichtungen, Geräte, Werkzeuge, Ausstattungen zur Umsetzung von technischen, organisatorischen sowie persönlichen Arbeitsschutzmaßnahmen i. V. m. den Schadstoff-sanierungen; inkl. aller nötigen Provisorien. Die damit verbundenen Vorschriften (z. B. TRGS, GefStoffV) sind zu beachten.

Magazincontainer, Mannschafts- und Sanitärcontainer als Schwarz-Weiß-Anlage, Ausführung und Ausstattung gem. Arbeitsstättenverordnung und Arbeitsstättenrichtlinien.

Sämtliche Maßnahmen, die der Unfallverhütung dienen und bauaufsichtlichen, straßenbauaufsichtlichen, verkehrspolizeilichen sowie berufsgenossenschaftlichen und örtlichen Vorgaben entsprechen.

Herstellung aller erforderlichen Anschlüsse, Verbindungen, Kabel, Rohrleitungen, Installationen, Unterverteilungen, Baustromverteiler etc. für Wasser, Abwasser und Strom von / zu einer zentralen Ver- / Entsorgungsstelle zur Baustelle. Die Anschlusspunkte sind mit den örtlichen Versorgern zu koordinieren und mit dem AG abzustimmen.

Der Baustromanschluss wird von der Stadt Rheinbach organisiert und bereitgestellt.

Auf der Löherstraße im Bereich des zukünftigen Sanitärcontainers befindet sich ein Hydrant, der für die Bauzeit genutzt werden kann.

Die Regelungen zu den Verbrauchskosten sind den Zentralen Vergabebedingungen (ZVB) der Stadt Rheinbach zu entnehmen.

Alle vorgenannten Arbeiten / Leistungen inkl. aller Personal-, Neben-, Material-, Betriebsstoffkosten und aller Gebühren, Anmeldungen, Genehmigungen und Zulassungen sind in die LV-Positionen mit einzukalkulieren.

Beseitigung von Fahrwegeverschmutzungen im Bauablauf nach Erfordernis (saugende Kehrmaschine). Endreinigung des Baugeländes nach Beendigung der Arbeiten.

Die Baubeleuchtung für die Verkehrswege innerhalb der BE und in den Geschossen ist Sache des Unternehmers als Nebenleistung.

Die Andienung der Baustelle erfolgt von der Löherstraße aus. Die An-/Ablieferung von Materialien kann nur über die Baustelleneinrichtung / Ladezone gemäß BE-Vorplanung an der Löherstraße erfolgen. Ein Weitertransport von Materialien in den Hofbereich kann aufgrund der beschränkten Durchfahrtshöhe von ca. 2,5 m und einer Durchfahrtsbreite von ca. 2,50 m nur kleinteilig erfolgen; dies ist in die jeweiligen Positionsangebotspreise einzukalkulieren. Die Baustelleneinrichtung mit Personalcontainer, Sanitärcontainer und die Andienung der Container zum An- und Abtransport ist nur von der bereitzustellenden Fläche an der Löherstraße möglich. Die endgültige Verkehrswegeführung ist durch den AN mit den Ordnungsbehörden final abzustimmen. Ein vorabgestimmtes Baustelleinrichtungslogistikplan-Konzept ist der Ausschreibung als Anlage beigefügt. Der AN muss auf Basis des BE-Plans sowie den Vorgaben der behörlichen / stadtischen Projektbeteiligte dies in einen genehmigungsfähigen Verkehrszeichenplan übertragen und eine verkehrsrechtliche Anordnung einholen. Sämtliche Einrichtungen und Anlagen sollen gemäß Verkehrszeichenplan / verkehrsrechtlicher Anordnung über die Dauer der Entkernung sowie den Schadstoffsanierungen bestehen bleiben. Im Zuge des oberirdischen Abbruchs sind erforderliche Einschränkungen des Gehweg- und Straßenbereichs "Vor dem Voigtstor" so kurz wie möglich zu halten.

Ein AN-seitiger Baustelleneinrichtungsplan ist dem AG und dem SiGeKo vor Arbeitsaufnahme vorzulegen und mit diesen vor Erwirkung einer verkehrsrechtlichen Anordnung abzustimmen und freigeben zu lassen. Insbesondere ist zu beachten, dass die Verkehrführung hinsichtlich Andienung und der Ladezonen nur von der Löherstraße aus möglich ist.

Hintergrund ist die Nutzung der Straße "Vor dem Voigtstor" als Hauptverkehrsader für innerstädtisch abfließenden Verkehr sowie dem Schulweg der im Umkreis befindlichen Grundschule St. Martin südlich des Projektstandortes.

Für die Inanspruchnahme öffentlicher Flächen aufgrund eigens geplanter Einrichtungen hat der AN zu prüfen, ob eine Sondernutzungsgenehmigung einzuholen ist.

Erschwernisse aus den v.g. logistischen Bedingungen sind in die Angebotspreise einzukalkulieren. Nachforderungen aufgrund von Unkenntnissen gehen zu Lasten des AN.
Ortstermine im Zuge der Angebotslegung sind als obligatorisch anzusehen.

Baubesprechungen finden voraussichtlich im wöchentlichen Rhythmus statt.
Der Bieter verpflichtet sich mit Abgabe des Angebotes zur wöchentlichen Teilnahme an den Baubesprechungen durch die Projektleitung oder seine Vertretung.

Bautagesberichte sind werktäglich zu verfassen und wöchentlich der Objektüberwachung vorzulegen.

Voraussetzungen für das Einleiten von Schmutzwasser:

Die Schmutzwassereinleitung in nicht ausgewiesene Schächte ist verboten. Dies gilt vor allem für Schächte in Verkehrsflächen. Einleitungen bedürfen generell einer Genehmigung durch das Tiefbauamt.

Einleitstellen müssen verkehrssicher sein und ggf. abgesichert sein. Keile, Hölzer usw. unter den Abdeckungen sind verboten.

Ein fester Frischwasseranschluss bedingt einen festen Schmutzwasseranschluss.

Abwasserschläuche müssen dicht sein.

Querende Schläuche in Verkehrsflächen sind ggf. mit Schlauchbrücken zu sichern.

Flächen, auf denen das Schmutzwasser nicht im freien Gefälle entsorgt werden kann, müssen mit mobiler Pumpe und ausreichender Schlauchlänge entsorgt werden.

Schmutzwasser aus Sammelcontainern, das aufgrund fehlender Einleitungen nicht direkt ins Schmutzwassernetz eingeleitet werden kann, muss angezeigt werden. Ort und Zeitpunkt der mobilen Einleitung bedürfen generell einer Genehmigung durch das Tiefbauamt der Stadt Rheinbach.

Schmutzwasser aus Toilettenwagen muss ablagerungsfrei in den Schacht eingeführt werden. Eine Abnahme durch das Tiefbauamt ist nicht erforderllich.

Umgebungsschutz:

Maßnahmen zur Sicherung und zum Schutz umliegender und direkt angrenzender baulicher Anlagen und öffentlicher Verkehrsflächen sind eigenverantwortlich durch den AN durchzuführen.

Zur weitgehenden Schallemissionsbegrenzung ist die zeitliche (hier: Beschränkung lärmintensiver täglicher Arbeitszeiten) und die räumliche Rückbaureihenfolge gemäß der Umgebungsbedingungen umzusetzen. Kontrollmessungen werden durch einen von der Bauherrin beaufragten Dritten vorgenommen.

Durch die Nähe zu Gebäuden mit geräuschsensiblen Bereichen sind Schallimmissionen zu minimieren.

Die gesetzlichen Werte:
Tagsüber: 60 dB(A), Nachts: 45 dB(A) sind zwingend einzuhalten. Als Tagzeit gilt die Zeit von 07:00 Uhr bis 20:00 Uhr, als Nachtzeit die Zeit zwischen 20:00 Uhr und 07:00 Uhr. Falls die durch Bautätigkeiten hervorgerufenen Geräusche den Richtwert um 5 dB(A) überschreitet, sollen Maßnahmen zur Schallminderung angeordnet werden.

Hinsichtlich der Erschütterungen durch den Einsatz von Baumaschinen und Bauverfahren sind die Vorgaben der DIN 4150 zu beachten und zwingend umzusetzen.

Freigesetzte Stäube sind möglichst an der Entstehungsstelle durch geeignete Maßnahmen (z.B. Bewetterung mittels C-Schlauch, in größerer Höhe durch den Einsatz eines Telekopstaplers etc.) niederzuschlagen. Diese Leistungen sind zwingend und notwendigerweise in die Einheitspreise einzukalkulieren. Die Verschleppung von Stäuben über das Baufeld hinaus ist zu unterbinden (z.B. Einsatz einer Reifenwaschanlage an der Löherstraße).

Es wurde eine Position zum Schutz der freigelegten Giebelwände (Witterungsschutz) berücksichtigt, deren Erfordernis im Zuge der Rückbautätigkeiten unter Abstimmung mit der Fachbauleitung sowie dem Bauherren zu prüfen ist.

Baumschutz:

Der in der BE-Fläche sowie straßenseitig gegenüberliegend befindliche Baumbestand ist grundsätzlich zu schützen. Die Wurzelbereiche sind immer freizuhalten und nicht zu überfahren oder anderweitig zu schädigen. Ebenfalls sind die Kronen zu schützen. Eine Bewässerung der Bäume ist zu ermöglichen und der Schutz der Stämme durch Holzverlattungen auszuführen.

Durch den AN ist bei der Angebotsabgabe eine Einschätzung der Auswirkungen durch den im öffentlichen Raum vorhandenen Baumbestand vorzulegen.

An dieser Stelle sei auf das Bundesnaturschutzgesetzt sowie die Bestimmungen der UNB der Stadt Rheinbach bezüglich der Schon- und Schutzzeiten verwiesen.

Baustellensicherung / Bauzäune:

Sicherung der Baustelle über den gesamten Ausführungszeitraum. Bauzäune aus vorverzinktem Stahl, Elemente fest verschraubt und gegen den Zutritt durch Unbefugte zu sichern, 1 Torelement ist zu integrieren, um den An- und Abtransport der Container zu gewährleisten.

Beweissicherung:

Vor und nach der Baumaßnahme erfolgt eine Beweissicherung der Baustelle, der umliegenden Gebäude, Straßen und (öffentlichen) Flächen durch einen von der Bauherrin beauftragten externen Beweissicherer. Der AN hat unentgeldlich bei der Beweissicherung mitzuarbeiten.

Abbruchanweisung / Arbeitsanweisungen:

Die Standsicherheit des abzubrechenden Gebäudes muss während der Abbrucharbeiten zu jedem Zeitpunkt gewährleistet sein. Der AN hat vor Beginn der Arbeiten eine schriftliche Abbruchanweisung auf der Baustelle vorzuhalten. Diese ist im Bauablauf nach Bedarf fortzuschreiben / zu ergänzen. Der baubegleitende Statiker bauherrenseits ist vor dem Abbruch insbesondere der Giebelwände zu den Nachbargebäuden zu informieren.

Erstellung von Gefährdungs- / Belastungsanalysen, Betriebs- und Arbeits- / Demontageanweisungen (auch gem. §14 GefStoffV), Unterweisung der Beschäftigten, inkl. aller nötigen Anpassungen im Bauablauf.

Gerüste:

Gestellung, Vorhaltung, Umsetzen, Verfahren und Wiederentfernen von Arbeits- und Hilfsgerüsten für alle Sanierungs-, Demontage- und Entkernungsarbeiten. Fahrgerüste und Arbeitsgerüste, System und Abmessungen nach Wahl des Bieters und örtlicher Bedingungen.

Allgemeines:

Die folgenden Leistungen zur Schadstoffsanierung, Entkernung dem oberirdischen Rückbau sowie der Teiltiefenenttrümmerung inkl. dafür erforderlicher Erdbaumaßnahmen erfolgt vollständig durch den AN. Sämtliche notwendigen Schutz- und Sicherheitsmaßnahmen für diese Arbeiten sind in die jeweiligen Positionen einzukalkulieren auch wenn nicht gesondert benannt.

Durch den AN werden sämtliche Nachweise und Befähigungen der Sanierer für die durchzuführenden Sanierungs- und Dekontaminationsarbeiten bei Angebotsabgabe eingereicht.

Sanierungsmaßnahmen / Gebäudeschadstoffe:

Über die Lage, Vorkommen und Art der Schad- / Gefahrstoffe informieren die Bauwerksbeschreibung / Leistungsbeschreibung, sowie die Anlagen (i. W. Rückbau u. Entsorgungskonzept (Anl. III), Abbildungen und Fotodokumentation).

Ausbau von fest und schwach gebundenen Asbestprodukten / Asbestzementbauteilen: AZ-Kanäle, Putze, Kitte, Fugenmassen, Steinholz- und Magnesitestriche, Trennpappen, Feuchtigkeitssperren, Flanschdichtungen, Brandschutztüren.

Ausbau von KMF-Produkten: technische Anlagen- und Rohrleitungsdämmungen, Wand- und Fassadendämmungen / Verkleidungen.

Ausbau von bitumenstämmigen Produkten wie schwarzen Pappen, nicht gefährlicher Abfall gemäß AVV.

Ausbau von potenziell FCKW-haltigen Dämmaterialien in der Kühlzelle im Erdgeschoss.

Ausbau von schwach HBCD-haltigen Polystyrolen in diversen Gebäudeteilen.

Geräte: Einsatz von Material- und Personalschleusen mit Abschottungen sowie Unterdruckhaltung in Abhängigkeit des fixierten Fertigstellungstermins (paralleles Arbeiten in den Geschossen) sind einzuplanen und zu kalkulieren. Einsatz / Betrieb gerichteter Luftführung mit allen nötigen Anlagen / Geräten, baumustergeprüften Industriesaugern und PSA.

Alle Sanierungs-, Dekontaminations-, Demontage und Entkernungsarbeiten verstehen sich inkl. Separation aller hierbei anfallenden Stoffgruppen / Abfälle, ihre fachgerechte Verpackung sowie des (Quer-)Transportes innerhalb des Gebäudes und aus dem Gebäude heraus, Quertransport / Förderung von der Anfall- / Ausbaustelle zum Container / Transportbehältnis und der Verladung.

Inkl. Endreinigung (Grob- und Feinreinigung, auch feucht) der Sanierungsbereiche.

Erschwernisse resultierend aus beschränkter Zugänglichkeit und beengten Arbeitsräumen und Transportwegen im Gebäude werden nicht gesondert vergütet.

Gebäudeberäumung und -entkernung:

Sämtliche Bauteile, Baustoffe, Abfälle sind vor dem Gebäudeabbruch zu entfernen, sofern ihre fachgerechte Separation im Zuge des Abbruchs nicht sicher gewährleistet werden kann.

Beräumung des Gebäudes von allen losen Abfällen, Mobiliar / Sperrmüll, Einbauteile, Weißware.

Komplettentkernung, u. A. Ausbau von Bodenbelägen, Wandbelägen und -verkleidungen,  Fenster inkl. Fensterbänke; Türen inkl. Zargen; Abhangdecken; Heizkörper; Leuchtstoffröhren inkl. Starter / Kondensatoren; elektro- / haustechnische Leitungen, Einrichtungen und Anlagen.

Angaben zum umbauten Raum für die Entkernungsmaßnahmen verstehen sich inkl. Kellergeschoss.

Transportwege aus den Gebäuden:
Alle Materialien / Abfälle aus der Beräumung und Entkernung der Geschosse über Treppenhäuser, Schuttrutschen und / oder an Großgerät angehängte Containermulden nach Wahl des AN und örtlicher Bedingungen.  Ein Materialabwurf aus den Obergeschossen heraus ist nicht statthaft. Ein Transport von gefahrstoffhaltigen Abfällen über Schuttrutschen ist ebenfalls nicht statthaft. Transportwege innerhalb und außerhalb der Gebäude auch über die gemäß DIN 18459, Abschnitt 3.4.1, definierten Entfernungen hinaus sind einzukalkulieren. Eine Containergestellung ist nur im Bereich der Löherstraße möglich, der Innenhof kann aus Platzgründen nicht angedient werden.

Oberirdischer Rückbau:

Abbruchmethode nach Wahl des AN unter Beachtung der Vorgaben der Abbruchanweisung sowie geltender Vorschriften und örtlicher Bedingungen. Manuelle Stemmarbeiten nach örtlichen Erfordernissen.

Abbruch bis inkl. UK Geschossbodenplatte Erdgeschoss und minus 0,60 m unter GOK.

Die Giebelwand zum Nachbarn Löherstraße 4 soll auf Höhe der Innenhofeinfriedung, welche den Gartenbereich Löherstraße 4 zum gegenständlichen Baugrundstück abgrenzt abgetragen und belassen werden. Hierfür sind zur Vorbereitung händische Stemmarbeiten sowie ein Sägeschnitt zur Herstellung einer einheitlichen Oberkante der Giebelwand erforderlich.

Auf das Thema Baumschutz bzw. Entnahme / Rückschnitt wird an dieser Stelle nochmals verwiesen.

Kellerverfüllung / vorbereitende Sicherungsmaßahmen:

Zur Lastentkopplung der vorzusehenen Kellerverfüllung (Erddruck) muss im Vorfeld der Rückbaumaßnahme vor der Kelleraußenwand zum Nachbarbestand "Vor dem Voigtstor 3" eine Winkelstützwand hergestellt werden. Diese kann auf die vorhandene Bodenplatte des UG gegründet werden (Annahme zul. Bodenpressung < 250 kN/m²). Hierzu hat der AN eine eigenständige, prüffähige Statik und Planung zu erstellen. Suchschürfe zur Ortung der exakten Fundamenttiefe des Nachbarbestands und die statische Bearbeitung der Winkelstützwandbemessung sind frühzeitig in den Bauablauf mit einzukalkulieren.

Fachgerechte Verfüllung des Kellergeschosses inkl. lagenweise Verdichtung im Einwirkungsbereich der zukünftigen Verkehrsfläche nach Maßgabe der Folgenutznung mit einem Kies-Sand-Gemisch (GE, SE,SW, SI, Güte BM-0 gemäß EBV, 100% Proctordichte).

Der Bereich der zukünftigen Verkehrsfläche im Bereich des ehem. Kellers (Verfüllung mit Kies-Sand), der ehemalige Kellerbereich (Verfüllung mit aufbereitetem Bauschutt) sowie der Hofbereich werden zum Abschluss mit ca. 30 cm mächtigem Natursteinschotter aufgefüllt.

Die Geometrie der Restbebauung ("Bauruine") wird durch die Stadt Rheinbach nach dem Rückbau ausgemessen.

Entsorgung / Abfalldeklaration:

Aufrgund der innerstädtischen Lage ergeben sich Zwänge zur Transportlogistik für die Andienung bzw. Entsorgung von insbesondere Containern und Abbruchmaterial bezüglich Sattelzüge. Es ist zwingend auszuschließen, dass mehrere Sattelzüge oder Containertransportfahrzeuge sich im Baustellen- und Innenstadtbereich aufhalten. Rückstau durch wartende LKW für Beladung im Innenstadtbereich / Baustellenbereich sind zwingend zu vermeiden. Erschwernisse aufgrund logistischer Planungen oder Ausweichmöglichkeiten im Umfeld sind bei der Angebotsabgabe in die entsprechenden Entsorgungspositionen einzukalkulieren. Der Bauherr behält sich bei Verstößen gegen die v.g. Zwänge vor, Maßnahmen zur Vermeidung vorzubringen bzw. umzusetzen, deren Mehraufwändungen zu Lasten des AN ohne Anspruch auf Sondervergütung gehen.

Warte- und Pausenmöglichkeiten aufstauender LKW können im angrenzenden Gewerbegebiet wahgenommen werden. Ein Übersichtsplan mit den Wartezonen ist dieser Ausschreibung beigefügt.

Der AN hat alle erforderlichen Vorkehrungen zu treffen, um Abfälle gemäß gesetzlicher Vorgaben getrennt zu erfassen und zu erhalten, sowie einer sachgerechten Entsorgung zuzuführen.

Die Entsorgung von Abfällen hat der AN selbst zu organisieren und in die EPs einzukalkulieren.

Es werden keine speziellen Lagerflächen zur Verfügung gestellt. Der AN kann sich auf dem Grundstück selbst organisieren.

Der AN hat unmittelbar nach Auftragserteilung ein Entsorgungskonzept mit Angabe aller AVV-Schlüssel einzureichen.

Für die Entsorgung aller anfallenden Abfallarten sind vom AN die Entsorgungsanlagen vor Arbeitsaufnahme zu benennen. Hierbei insbesondere für die Abfälle Asbest (AVV 170601* / 170605*), KMF (AVV 170603*), Glas, Kunststoff und Holz, die gefährliche Stoffe enthalten oder durch gefährliche Stoffe verunreinigt sind (17 02 04*), Bau- und Abbruchabfälle, die PCB enthalten (17 09 02*), Leuchtstoffröhren und andere quecksilberhaltige Abfälle (20 01 21*).

Im Zusammenhang mit der Verwertung und der Beseitigung von Abfällen muss der AN die einschlägigen, gesetzlichen und insbesondere die abfallrechtlichen Bestimmungen berücksichtigen bzw. einhalten. Mit der Übertragung der Pflichten des AG bleibt der AN für die ordnungsgemäße Entsorgung der Abfälle verantwortlich. Auf die notwendige Einhaltung von bestehenden Anschluss- und Benutzungszwängen für die Beseitigung von Abfällen wird hingewiesen.Zur Abwicklung des eANV erhält die AG-Bauüberwachung eine Vollmacht des AG als Abfallerzeuger. Der Bevollmächtigte des AG eröffnet die Betriebsstätte bei der ZKS-Abfall, erstellt und signiert die Entsorgungsnachweise und die Begleitscheine als Erzeuger. Erforderliche Nachweise und Begleitscheine sind frühzeitig mit der AG-Bauüberwachung abzustimmen.

Entsorgungskosten verstehen sich inkl. aller Gebühren, Einholen von Genehmigungen, Durchführung der Entsorgungsnachweisverfahren (als Beförderer und Entsorger), Bereitstellung / Vorhaltung von geeigneten Behältern, Containern, Absetzmulden, Springdeckelfässer etc., für die Dauer der Baumaßnahme, Transportlogistik, Wiegekosten geeichter Waagen (Abrechnungsgrundlage), Aushändigung bzw. elektronische Übermittlung aller vorgenannten Dokumente unmittelbar an die AG-Bauüberwachung. Vor Abtransport von Abfällen sind die jeweiligen genehmigten Entsorgungsnachweise vorzulegen.

Als Abrechnungsgrundlage für alle transportierten Abfälle gelten ausschließlich Wiegescheine von geeichten Waagen. Eine Abfallverwertung ist durch den Auftragnehmer bei Rechnungslegung durch Vorlage geeigneter Unterlagen nachzuweisen. Dem AG sind die Bestätigungsnachweise des Transporteurs über Transportanzeigen nach § 53 KrWG vorzulegen. Sämtliche anfallenden Transportgebühren, Einholen von Genehmigungen, Führen der Entsorgungsnachweisverfahren etc., Wiegekosten als Abrechnungsgrundlage sind vom Auftragnehmer zu erbringen und in die Angebotspreise einzukalkulieren.

Für die Einhaltung der Annahmebedingungen des Entsorgers ist der AN verantwortlich.

Verzögerungen und Stillstandzeiten, die durch unzureichende Transportkapazitäten entstehen, gehen zu Lasten des Auftragnehmers.

Alle notwendig werdenden Deklarations- und Identifikationsanalysen zur abfallrechtlichen Einstufung von Abfällen erfolgen allein durch die fachgutachterliche Begleitung / Bauüberwachung der Bauherrin. Analysen des AN haben nur interne Bedeutung. Bei der Probengewinnung hat der AN auf Anforderung unendgeltlich mitzuwirken.

Die abfallrechtliche Einstufung / chemische Qualität des mineralischen Bauschutts kann sich in Abhängigkeit der Ergebnisse von Kontrollbeprobungen im Bauablauf gegenüber den ausgeschriebenen verändern. Mineralischer Bauschutt soll weitestgehend wiederverwertet werden.

Gegebenenfalls von den ausgeschriebenen abweichende AVV-Schlüssel für die angegebenen Abfälle sind im Entsorgungskonzept zu benennen. Maßgeblich für die Kalkulation sind die angegebenen Abfallbeschreibungen.

Die anfallenden Metalle (Mischschrott, Bewehrungseisen etc) gehen in den Besitz des AN über. Die zu erzielenden Erlöse sind in die Angebotspreise einzukalkulieren.

Arbeitsbeschränkungen ergeben sich wie beschrieben. Die beengten Platzverhältnisse sind zu berücksichtigen.

Abnahmen / Flächenherstellung:

Für die Abnahme ist die Fläche nach Abschluss der maschinellen Rückbau-, Entsorgungs- und Verfüllarbeiten eingeebnet / egalisiert und mit einer Schotterlage bzw. den unversehrten Freiflächenversiegelungen zur Nutzung als Parkplatzfläche PKW herzustellen.

Die Abnahme erfolgt gemäß den Vertragsbestimmungen der Stadt Rheinbach.

Die Abnahme ist vom Auftragnehmer schriftlich zu beantragen. Die Abnahme hat gemeinsam mit Vertretern des Auftraggebers und förmlich zu erfolgen. Das Ergebnis der Abnahme ist in einem gemeinsamen Protokoll festzuhalten; im Protokoll sind vorhandene Mängel festzustellen und die vertraglichen Erfüllungsansprüche vorzubehalten.

Mit Abnahme sind die Verdichtungskontrollen und Lieferscheine des extern angedienten Materials (Kiessand und Natursteinschotter) dem AG vorzulegen.

Leistungen, die schon während der Ausführung als mangelhaft oder vertragswidrig erkannt werden, hat der Auftragnehmer auf eigene Kosten durch mangelfreie zu ersetzen.

Hat der Auftragnehmer den Mangel oder die Vertragswidrigkeit zu vertreten, so hat er auch den daraus entstandenen Schaden zu ersetzen. Kommt der Auftragnehmer der Pflicht zur Beseitigung des Mangels vor Abnahme nicht nach, so kann ihm der Auftraggeber eine angemessene Frist zur Beseitigung des Mangels setzten und nach fruchtlosem Fristablauf den Mangel selbst auf Kosten des Auftragnehmers beseitigen.

Vertragserfüllungsbürgschaft:

Der Auftragnehmer hat zur Sicherung sämtlicher Ansprüche des Auftraggebers aus dem Vertrag (einschließlich eventueller Nachforderungen und Schadensersatzansprüche etc.) eine Vertragserfüllungsbürgschaft zu stellen.

Anlagen:
- Rückbau- und Entsorgungskonzept
- Konzeptplanung Baustelleneinrichtung Rückbau
- Statischer Bericht Abbruchkonzept
- Übersichtsplan Andienung / Wartezone
- Lageskizze Anfüllung vor Verkehrsfläche
- ZVB Stadt Rheinbach

### 10 Baustelleneinrichtung

#### 10.010 Baustelleneinrichtung

**10.010.0010 Baustellenlogistikkonzept**
Erstellung eines Baustellenlogistikkonzepts unter Berücksichtigung der Arbeitsstättenverordnung und Arbeitsstättenrichtlinien; zur Gewährleistung eines reibungslosen Ablaufs der Arbeiten.

Hinweis: Die Andienung des Hofes des Bestandsobjektes ist nur mit Kleinfahrzeugen wie PKW möglich. Die Errichtung der Baustellenlogistik mit Personal- und Sanitärcontainern ist nur im Bereich der Löherstraße (Bürgersteig, Parkbuchten und Fahrradspur) aufgrund von Vorabstimmungen Ordnungsbehörden Stadt Rheinbach möglich.

Die Basis zur Fortführung der Planung bildet das als Anlage beigefügte Baustellenkonzept.
Menge: 1 psch

**10.010.0020 Erstellung von Arbeitsplänen etc.**
Erstellung von Abbruchanweisungen, Arbeits-, Sicherheitsplänen gem. DGUV 101-004 / TRGS 524, Gefährdungs- / Belastungsanalysen, Betriebsanweisungen (auch gem. §14 GefStoffV), Unterweisung der Beschäftigten, inkl. aller nötigen Anpassungen im Bauablauf, Vorhalten vorgenannter Dokumente zur Einsichtnahme auf der Baustelle.
Menge: 1 psch

**10.010.0030 Verkehrszeichenpläne / Anordnung**
Erstellen aller notwendigen Verkehrszeichenpläne unter Berücksichtigung des Baustellenlogistikkonzeptes, inkl. aller Anträge, Einholung von Genehmigungen, Koordination, liefern, installieren, vorhalten aller Einrichtungen (Beschilderungen etc.), und Mietkosten für die Dauer der Ausführung.
Menge: 1 psch

**10.010.0040 Baufeldberäumung**
Beräumung des Baufeldes von losen Gegenständen, Pflanzkübeln, Reste mit Unrat verfüllter Heizöltank aus Kunststoff etc.
Menge: 1 psch

**10.010.0050 Baustelleneinrichtung**
Folgende Leistungen sind einzukalkulieren:

Einrichtung der Baustelle für alle Leistungen des AN; Anlieferung, Aufbau, Umsetzen (nach Bedarf) aller Einrichtungen, Geräte, Maschinen, Fahrzeuge, Werkzeuge, Hebezeuge, Arbeits- und Schutzgerüste, Hilfsgerüste, Magazin-, Mannschafts-, Sanitärcontainer, Arbeits- / Emissions- und Immissionsschutzausrüstungen, -anlagen und -einrichtungen (PSA, Staubschutz, Lärmschutz, Schutz vor schadstoffhaltiger Arbeitsatmosphäre etc.), Ausführung und Ausstattung gem. Arbeitsstättenverordnung und Arbeitsstättenrichtlinien; zur Gewährleistung eines reibungslosen Ablaufs der Arbeiten.

Die Erschwernisse aufgrund der beengten Platzverhältnisse sowie auf Basis der BE-Konzepte sind in die Angebotspreise einzukalkulieren.

Staubbindesysteme zur Erzeugung von punktuellen und großflächigen Wassernebeln, mobil, in ausreichender Anzahl, Leistung und Reichweite zum Niederschlagen der Staubpartikel.

Sämtliche Maßnahmen, die der Unfallverhütung dienen und bauaufsichtlichen, straßenbauaufsichtlichen, verkehrspoli-zeilichen sowie berufsgenossenschaftlichen und örtlichen Vorgaben entsprechen.

Im Vorfeld der Entkernungs- und Rückbaumaßnahmen sind  alle benötigten Ver- und Entsorgungsanschlüsse für Strom, Wasser und Abwasser inkl. Unterverteilungen von einer zentralen Übergabestelle aus herzustellen. Die Kosten hierfür sowie alle im Rahmen der Maßnahmen anfallenden Verbrauchskosten sind durch den AN zu tragen.

Erstellung von Bauzäunen aus vorverzinktem Stahl, Elemente fest verschraubt, als interne Absperrungen auf dem Grundstück.

Alle nötigen Einrichtungen und Geräte, Werkzeuge, Ausstattungen zur Umsetzung von technischen, organisatorischen sowie persönlichen Arbeitsschutz-maßnahmen, insbesondere für die notwendigen Asbestsanierungen, KMF-Sanierungen, Umgang mit sonstigen gefahrstoffhaltigen Baustoffen; die damit verbundenen Vorschriften (z. B. TRGS 519, 521, 551) sind zu beachten.

Alle vorgenannten Arbeiten / Leistungen inkl. aller Personal-, Neben-, Material-, Betriebsstoffkosten und aller Gebühren, Anmeldungen, Genehmigungen und Zulassungen.
Menge: 1 psch

**10.010.0060 Schutz Schächte**
Konstruktiver Schutz der vorhandenen Schächte im Innenhofbereich nach Wahl des AN.
Menge: 2 St

**10.010.0070 Vorhaltung Baustellencontainer**
Anlieferung, Aufbau und Anschluss an Strom-, Wasser- / Abwasserver- und Abwasserentsorgung von 1 Baucontainer für die Objektüberwachung, Ausstattung mit Kühlschrank und Tischen / Stühlen für 10 Personen sowie gem. Arbeitsstättenverordnung und Arbeitsstättenrichtlinien, mit Klimatisierung oder nachrüstbar für Klimagerät, wöchentliche Reinigung.
Menge: 12 Wo

**10.010.0080 Vorhalten und betreiben**
aller Anlagen, Geräte, Maschinen, Fahrzeuge, Werkzeuge, Hebezeuge, Arbeits- und Schutzgerüste usw., Umsetzen bei Bedarf / nach Baufortschritt, inkl. aller Personal- / Neben-, Material-, Betriebsstoffkosten und Gebühren, im gesamten Ausführungszeitraum.
Menge: 1 psch

**10.010.0090 Ebnen der Baufläche**
Nach Abschluss der Rückbau-, Entsorgungs- und Verfüllarbeiten ist die Fläche einzuebnen / egalisieren als Vorbereitung Auftrag Schotterschicht zur Parkplatzherstellung.
Menge: 850 m²

**10.010.0100 Räumen der Baustelle**
von allen Anlagen, Geräten, Fahrzeugen, Maschinen etc., Endreinigung des Baugeländes nach Beendigung der Arbeiten, vorgenannte Arbeiten inkl. aller Personal- / Neben-, Material-, Betriebsstoffkosten und Gebühren.
Menge: 1 psch

**10.010.0110 Reinigung der öffentlichen Verkehrsflächen**
und von Transportwegen im Baufeld bei Bedarf / auf Anforderung des AG, durch Reinigungsfahrzeug (Straßenkehrmaschine mit Saugeinrichtung, Teller- und Walzenbesen), für die Dauer der Bauzeit, inkl. aller Perso-nal-, Material- und Nebenkosten.
Menge: 1 psch

**10.010.0120 Bauzaun zur Grundstückssicherung**
Herstellung, Lieferung und Installation eines Bauzauns zur Grundstückssicherung gegen die öffentlichen Bereiche,
H min. 2,2 m, aus Stahl, dauerhaft im Umfeld errichten, vorhalten und warten.
Menge: 100 lfdm

#### 10.020 Baumschutz

**10.020.0010 Baumschutz herstellen**
Der vorhandene Baumbestand, der nicht durch die Bau-maßnahme in Anspruch genommen wird, ist gegen jegliche Beschädigung zu sichern. Sämtliche Kosten für fachgerechte Sicherung sind in diese Position einzurechnen (Schutzzäune, Stammschutz, Schutz der Wurzelbereiche, usw. gemäß RAS LG4 und DIN18920).

Höhe Stammschutz 3-4 m,
Ort: ca. 5 Bäume entlang der Löherstraße (beidseitig)

Unterhalten für die Dauer der Arbeiten.

inkl. Entfernen nach erfolgter Abnahme.
Menge: 5 St

### 20 Schadstoffsanierung

*Hinweis: Hinweis*
Die Schadstoffsanierungsmaßnahmen umfassen i.W. die Gewerke Asbest- (schwach und fest gebunden) sowie die KMF-Sanierung. Die untergeordneten PAK-Sanierungsmaßnahmen umfassen bspw. Dachbahnen / Dampfsperre, etc.

Die Asbestsanierungsmaßnahmen sind grundsätzlich vor Beginn des eigentlichen Rückbaus in den Gebäuden vorzunehmen. Ausgenommen hiervon sind Entkernungsmaßnahmen, die zu einer Vereinfachung bzw. besseren Zugänglichkeit für die Sanierungsmaßnahmen führen.
Die geplanten Asbestsanierungsarbeiten sind gemäß den Vorgaben der TRGS 519 durchzuführen. Die Verfahrensschritte, Arbeitsweisen und die erforderlichen Schutzmaßnahmen (Gefährdungsanalyse) sind im Vorfeld in einem Arbeitsplan festzulegen. Grundsätzlich sind die Arbeitsbereiche, in denen Asbestsanierungsmaßnahmen durchgeführt werden, als Schwarzbereich zu betrachten.
Die Arbeiten sind ausschließlich von einer Fachfirma gemäß den Vorgaben der TRGS 519 auszuführen. Hierbei ist u.a. besonderes Augenmerk auf eine möglichst zerstörungsfreie Demontage der Asbestprodukte zu richten, um die Faserfreisetzung zu minimieren. Asbestzementprodukte sind vor der Demontage zu befeuchten.
Die Arbeiten sind der zuständigen Arbeitsschutzbehörde fristgerecht anzuzeigen.

Aufgrund des fixierten Fertigstellungstermins sind für die Asbestsanierungsmaßnahmen mehrere Trupps einzusetzen / einzukalkulieren, damit in den Geschossen parallel gearbeitet werden kann.

Die KMF-haltigen Produkte sind gemäß der TRGS 521 und den Umgangsvorschriften der Gefahrstoffverordnung auszubauen, zu separieren und gesichert zur Entsorgung bereitzustellen.
Die PAK-haltigen Produkte sind gemäß der TRGS 551 und den Umgangsvorschriften der Gefahrstoffverordnung auszubauen, zu separieren und gesichert zur Entsorgung bereitzustellen.
Die Demontageabfolgen sind je nach Verbauzustand in Abstimmung mit der örtlichen Bauüberwachung abzustimmen.

Zur Sammlung, Lagerung und Entsorgungsbereitstellung sind für alle gefahrstoffhaltigen Baustoffe geeignete Behältnisse wie Big-Bags und flüssigkeitsdichte / verschließbare Container bereit zu stellen.

#### 20.010 Fassadensanierung

**20.010.0010 Arbeitsbühne**
Anlieferung, Aufbau, Umsetzen (nach Bedarf) einer Scheren- oder Gelenk-Arbeitsbühne zur Gewährleistung eines reibungslosen Ablaufs der Arbeiten zur Sanierung der asbesthaltigen Kunstschieferschindeln an der Außenfassade, der Fensterlaibungen im Dachgeschoss inkl. aller Personal- / Neben-, Material-, Betriebsstoffkosten und Gebühren, im gesamten Ausführungszeitraum.

Die Arbeitsbühne muss ebenfalls für die Sanierung der Wellasbestzementplatten des Carports und der Dacheindeckung vorgehalten werden. Dies ist ebenfalls in die Position einzukalkulieren.

An dieser Stelle wird auf die geringe Durchfahrtshöhe Innenhof von ca. 2,5 m hingewiesen. Entsprechendes Arbeitsgerät ist in der Kalkulation einzupreisen.

Gebäudehöhe ca. 12 m ab GOK
Menge: 1 psch

**20.010.0020 Sanierung Asbestzementschindeln derAußenfassade und Kamin**
Sanierung der asbesthaltigen Kunstschieferschindeln der Außenfassade und am Kamin fachgerecht gemäß TRGS 519 emissionsfrei ausbauen.

Asbesthaltige Baustoffe sind deponiegerecht und gemäß den Vorgaben des Entsorgers unmittelbar am Anfallort staubdicht zu verpacken, zu transportieren und zur Entsorgung bereit zu stellen.

Die Sanierungsbereiche sind nach Abschluss der Demontagen gründlich abzureinigen, i.W. die Nägel oder Schrauben der Konstruktion. Arbeitsschutzmaßnahmen (u.a. PSA) sind mit dem Einheitspreis abgegolten.

Orte: Außenfassade und Kamin
Maximale Arbeitshöhe: 11 m
ca. 300 m²
Menge: 300 m²

#### 20.020 Asbestsanierungsmaßnahmen

*Hinweis: Sanierung schwach und fest gebundene Asbestprodukte*
Die Demontage der schwach gebundenen Asbestprodukte muss unter Anwendung der "besonderen Regelungen für Abbruch- und Sanierungsarbeiten an schwach gebundenen Asbestprodukten" gem. der TRGS 519 Kap. 14 ff erfolgen.

Die Arbeiten sind 7 Tage vor Beginn der Bezirksregierung Köln anzuzeigen. Die Anzeige an die Bezirksregierung Köln sowie die Zulassung der Sanierungsfirma für Arbeiten mit schwach gebundenen Asbestprodukten (Gefahrstoffverordnung) ist der Objektüberwachung des AG vor Aufnahme der Arbeiten unaufgefordert  vorzulegen.

Sämtliche gem. TRGS 519 erforderlichen Schutzmaßnahmen (Abschottungen, Personen- und Materialschleusen, Grob- und Feinreinigung, Unterdruckhaltung mit Unterdruckschreiber etc.) sind in den jeweiligen Positionen einzukalkulieren.

Abrechnungsgrundlage sind Aufmaßprotokolle, die vom AN zu erstellen und von der AG-Bauleitung schriftlich anzuerkennen sind.

Über den Umfang der erforderlichen Arbeitsschutzmaßnahmen, Maschinen, Geräte, zusätzliche Hubsteiger oder Gerüste, etc. zur ordnungsgemäßen Durchführung der Arbeiten wird empfohlen, dass sich der Bieter vor Ort ein Bild  verschafft, um sämtliche zur Preisbildung erforderlichen Umstände zu erfassen. Nachträgliche Einwendungen werden nicht anerkannt. Sämtliche vorgenannten Leistungen sind in den Angebotspreis einzukalkulieren.

Bei Andienung durch den Innenhof sind die begrenzten Zugangsmöglichkeiten zu beachten.

Aus nicht erfolgreichen Freimessungen gem. VDI 3492 zur Aufhebung von Schutzmaßnahmen resultierende Nacharbeiten, Nachreinigungen und Nachmessungen gehen zu Lasten des AN.

**20.020.0010 Sanierung lose lagernder Asbestzementkanal im UG**
Rückstandsloses Aufsammeln und ordnungsgemäßes Verpacken in big-bags von lose lagernden Asbestzementkanalteilen im ehem. Heizungskeller im UG.

max. 1 m³ Asbestzement
Menge: 1 m³

**20.020.0020 Demontage asbesthaltiger Fliesenkleber im Untergeschoss**
Einstufung als asbesthaltig aufgrund Analytik AP07.

Abfräsen von Wandfliesen inklusive asbesthaltigem Fliesenkleber von festem mineralischem Untergrund (Beton, Kalksandstein, Bimsstein) nach BT 57-Verfahren

Wahlweise Abstemmen der Fliesen inklusive Fliesenkleber

Hinweis: die grünen Fliesen sind teilweise in verschiedenen Farben überstrichen, ca. 100 m²

Verfahren nach Wahl des AN

Das Verpacken und Ausschleusen des abgestemmten Materials sowie der Quertransport zum Container ist in die Einheitspreise einzukalkulieren.

Ort: Untergeschoss, Sanitäranlagen ehem. Diskothek
Menge: 100 m²

**20.020.0030 Demontage asbesthaltiger Fliesenkleber aufgehende Geschosse**
Einstufung als asbesthaltig aufgrund Analytik AP10 und AP16.

Abfräsen von Wandfliesen inklusive asbesthaltigem Fliesenkleber von festem mineralischem Untergrund (Beton, Kalksandstein, Bimsstein) nach BT 57-Verfahren

Wahlweise Abstemmen der Fliesen inklusive Fliesenkleber

Hinweis: die Fliesen mit asbesthaltigem Kleber sind teilweise von neueren Fliesen mit schaumartiger Dämmung überdeckt, das Entfernen der Überdeckungen ist in der Postion Entkernung enthalten

Menge: ca. 500 m²

Verfahren nach Wahl des AN

Das Verpacken und Ausschleusen des abgestemmten Materials sowie der Quertransport zum Container ist in die Einheitspreise einzukalkulieren.

Ort: 1. Obergeschoss, 2. Obergeschoss und Dachgeschoss
Menge: 500 m²

**20.020.0040 Ausbau asbesthaltiger Steinholzestrisch und Magnesitestrich im EG**
Demontage / Ausbau asbesthaltiger Steinholz- und Magnesitestriche durch Stemmen gemäß TRGS 519

Im Anschluss an die manuellen Stemmarbeiten müssen potenzielle Rückstände der asbesthaltigen Estriche von der Betonbodenplatte des Geschosses abgefräst oder abgeschliffen werden, hier sind je nach Methode des AN auch mehrere Übergänge einzukalkulieren, um alle Rückstände zu entfernen.

Wahlweise kann auch das BT 18 Verfahren (Entfernen asbesthaltiger Estriche - insbesondere asbesthaltige Magnesia-Estriche - von mineralischem Untergrund - INBO-Verfahren) angewendet werden.

Aufbau des zu stemmenden Bodens:

Kunststeinfliese: 3 cm
Estrich: 5 cm
Magnesitestrich: 0,5 cm
Steinholzestrich: 3,0 cm

Gesamtmächtigkeit zu stemmender Bodenaufbau: 11,5 cm

Die Mächtigkeit kann im Geschoss leicht variieren (max. 2 cm), was nicht zu Mehrkostenansprüchen führt und entsprechend einzupreisen ist. In Teilbereichen befinden sich noch asbesthaltige Floor-Flex-Platten und asbesthaltiger schwarzer Kleber als alte Bodenoberfläche im zu stemmenden Bodenaufbau.

Das Verpacken und Ausschleusen des abgestemmten Materials sowie der Quertransport zum Container ist in die Einheitspreise einzukalkulieren.

Fläche: ca. 455 m²
Menge: 455 m²

**20.020.0050 Ausbau asbesthaltiger Steinholzesriche und Magnesitestriche im 1. OG**
Demontage / Ausbau asbesthaltiger Steinholz- und Magnesitestriche durch Stemmen gemäß TRGS 519

Im Anschluss an die manuellen Stemmarbeiten müssen potenzielle Rückstände der asbesthaltigen Estriche von der Betonbodenplatte des Geschosses abgefräst oder abgeschliffen werden, hier können mehrere Übergänge des Verfahrens nötig werden um alle Rückstände zu entfernen, dies ist ebenfalls in die Einheitspreise einzukalkulieren.

Wahlweise kann auch das BT 18 Verfahren (Entfernen asbesthaltiger Estriche - insbesondere asbesthaltige Magnesia-Estriche - von mineralischem Untergrund - INBO-Verfahren) angewendet werden.

Aufbau zu stemmender Boden:

Kunststeinfliese: 1,0 cm
Estrich: 5 cm
Magnesitestrich: 1,0 cm
Steinholzestrich: 1,5 cm

Gesamtmächtigkeit zu stemmender Bodenaufbau: ca. 9 cm

Die Mächtigkeiten können im Geschoss leicht variieren, dies ist ebenfalls mit den Einheitspreisen abgegolten.

Das Verpacken und Ausschleusen des abgestemmten Materials sowie der Quertransport zum Container ist in die Einheitspreise einzukalkulieren.

Fläche: ca. 455 m²
Menge: 455 m²

**20.020.0060 Ausbau asbesthaltiger Steinholzestriche und Magnesitestriche im 2. OG**
Demontage / Ausbau asbesthaltiger Steinholz- und Magnesitestriche durch Stemmen gemäß TRGS 519

Im Anschluss an die manuellen Stemmarbeiten müssen potenzielle Rückstände der asbesthaltigen Estriche von der Betonbodenplatte des Geschosses abgefräst oder abgeschliffen werden, hier können mehrere Übergänge des Verfahrens nötig werden um alle Rückstände zu entfernen, dies ist ebenfalls in die Einheitspreise einzukalkulieren.

Wahlweise kann auch das BT 18 Verfahren (Entfernen asbesthaltiger Estriche - insbesondere asbesthaltige Magnesia-Estriche - von mineralischem Untergrund - INBO-Verfahren) angewendet werden.

Aufbau zu stemmender Boden:

Kunststeinfliese: 1,0 cm
Magnesitestrich: 1,0 cm
Steinholzestrich: 2,0 cm

Gesamtmächtigkeit zu stemmender Bodenaufbau: ca. 4 cm

Die Mächtigkeit kann im Geschoss leicht variieren (max. 2 cm), was nicht zu Mehrkostenansprüchen führt und entsprechend einzupreisen ist.

Das Verpacken und Ausschleusen des abgestemmten Materials sowie der Quertransport zum Container ist in die Einheitspreise einzukalkulieren.

Fläche: ca. 455 m²
Menge: 455 m²

**20.020.0070 Demontage Brandschutztüren BST**
nur Türblätter (Metall),
Abmessungen: diverse Maße, max. 1m x 2m
Orte: gesamtes Gebäude
Menge: 10 St

**20.020.0080 Demontage Wellasbetszementplatten Carport**
Wellasbestzementplatten des Carports von der Arbeitsbühne gemäß TRGS 519 entfernen

Asbesthaltige Baustoffe sind deponiegerecht und gemäß den Vorgaben des Entsorgers unmittelbar am Anfallort staubdicht zu verpacken, zu transportieren und zur Entsorgung bereit zu stellen.

Die Sanierungsbereiche sind nach Abschluss der Demontagen gründlich abzureinigen, i.W. Rückstände an Nägeln oder Schrauben der Konstruktion. Arbeitsschutzmaßnahmen (u.a. PSA) sind mit dem Einheitspreis abgegolten.

Ort: Hofbereich
Menge: 120 m²

**20.020.0090 Demontage Wellasbestzementplatten Vordach**
Wellasbestzementplatten des Carports von der Arbeitsbühne gemäß TRGS 519 entfernen

Asbesthaltige Baustoffe sind deponiegerecht und gemäß den Vorgaben des Entsorgers unmittelbar am Anfallort staubdicht zu verpacken, zu transportieren und zur Entsorgung bereit zu stellen.

Die Sanierungsbereiche sind nach Abschluss der Demontagen gründlich abzureinigen, i.W. Rückstände an Nägeln oder Schrauben der Konstruktion. Arbeitsschutzmaßnahmen (u.a. PSA) sind mit dem Einheitspreis abgegolten.

Ort: Vordach parallel zur Löherstraße im Hofbreich

Maximale Arbeitshöhe ca. 7 m
Menge: 80 m²

*Hinweis: Geräte und sicherheitstechnische Einrichtungen*

*Hinweis: Einrichten Sanierungsbereiche*
Die Sanierung der oben aufgeführten asbesthaltigen Materilien erfordert die Einrichtung von Schwarzbereichen. Zur Kalkulations wird von notwendigen Einrichtungen im Erdgeschoss, im 1. Obergeschoss, im 2. Obergeschoss und im Dachgeschoss von jeweils 2 Schwarzbereichen ausgegangen. Im Untergeschoss wird von einem Schwarzbereich für die Sanierung der Fliesen mit Fliesenkleber ausgegangen.

Die endgültige Festlegung der Anzahl  obliegt dem AN nach Wahl seiner Gerätschaften.

**20.020.0100 Sanierungsbereich aufbauen**
Antransport, Aufbau und Installation von

für den Sanierungsbereich ausreichend dimensionierten Unterdruckgeräten zur Erzeugung eines Unterdrucks mit gerichteter Luftführung von min. 20 Pa in Schwarzbereichen, inkl. Unterdruckschreiber

4-Kammer-Personenschleusen in Modulbauweise zum variablen, auch gewinkelten Aufbau. Die Reinigungskammer ist mit einer Zwangsdusche, Wassermanagement und Abwasserfiltration zu versehen.

2-Kammer-Materialschleuse in Modulbauweise zum variablen, auch gewinkelten Aufbau. Saubdicht anschließen an den Schwarzbereich, inkl. Reinigung, bestehend aus PE-Folie Stärke mind. 0,4 mm auf stabiler Unterkonstruktion.

sonstige Abschottungen
Menge: 9 St

**20.020.0110 Sanierungsbereich vorhalten / betreiben**
Vorhalten und Betreiben des vorgenannten Unterdruckgeräts inkl. Unterdruckschreiber und der vorgenannten Personal- und Materialschleusen sowie sonstiger notwendiger Abschottungen und Gerätschaften (u.a. H-Sauger) für die Dauer der Sanierungsmaßnahmen. Die Position beinhaltet neben der Vorhaltung sämtliche Nebenkosten wie Zubehör, Filter, Verbrauchsmaterial und Kosten für die Wartung
Menge: 9 St

**20.020.0120 Sanierungsbereich abbauen**
Abbau und Abtransport von

für den Sanierungsbereich ausreichend dimensionierten Unterdruckgeräten zur Erzeugung eines Unterdrucks von min. 20 Pa in Schwarzbereichen, inkl. Unterdruckschieber

4-Kammer-Personenschleusen in Modulbauweise zum variablen, auch gewinkelten Aufbau. Die Reinigungskammer ist mit einer Zwangsdusche, Wassermanagement und Abwasserfiltration zu versehen.

2-Kammer-Materialschleuse in Modulbauweise zum variablen, auch gewinkelten Aufbau. Saubdicht anschließen an den Schwarzbereich, inkl. Reinigung, bestehend aus PE-Folie Stärke mind. 0,4 mm auf stabiler Unterkonstruktion.

sonstige Abschottungen
Menge: 9 St

**20.020.0130 Abschottungen**
PE-Folie, Stärke mind. 0,4 mm zum Abkleben von Tür- und Fensteröffnungen, liefern, aufbauen, staubdicht abkleben, ausbessern, reinigen, abbauen und beseitigen, Abrechnung nach Ansichtsfläche PE-Folie
Orte:
alle Geschosse
Sanierungsbereiche geschossweise, teilgeschossweise oder raumweise, Einteilung / Größe nach Wahl des Bieters und örtlicher Bedingungen
Anmerkung: Fenster und Türen sind überwiegend intakt.

Nach Erfordernis sind die erforderlichen Holzlattungen einzukalkulieren.
Menge: 350 m²

**20.020.0140 Reinigung der Schwarzbereiche**
Grob- und Feinreinigung der Schwarzbereiche (auch feucht)
Menge: 9 St

**20.020.0150 Raumluftmessungen auf Asbest nach VDI 3492**
nach erfolgter Sanierung und Reinigung zur Aufhebung von Schwarzbereichen durchführen, inkl. An- und Abfahrt des Probenahmetrupps.

Die Position umfasst neben der Messung auch die labortechnische Auswertung der Filter

Ansatz: 2 Messungen je Schwarzbereich.
Menge: 18 St

#### 20.030 KMF-Sanierungsmaßnahmen

*Hinweis: Vorbemerkung*
Für die Sanierung der in den Gebäudeteilen umfangreich vorhandenen KMF-Dämmstoffe ist die Expositionskategorie 2 gem. TRGS 521 anzusetzen. Es sind entsprechend die erforderlichen Schutzmaßnahmen umzusetzen.

Grundsätzlich sind die Arbeitsbereiche bei KMF-Sanierungen mit Folien auszulegen und von Nichtsanierungsbereichen durch ein Folienschott zu trennen.

Die Sanierungsbereiche sind nach Abschluss der Demontagen gründlich abzureinigen und durch die Objektüberwachung freizugeben.

Die erforderlichen Arbeitsschutzmaßnahmen sind mit dem Einheitspreis abgegolten.

Die Sanierungsmaßnahmen werden durch einen Fachgutachter überwacht und es werden stichprobenartig Faserfreimessungen gem. VDI 3492 in Anlehnung an die TRGS 519 sowie zur Sanierungserfolgskontrolle durchgeführt. Im Falle von erforderlichen Wiederholungsmessungen aufgrund von zu hoher Faserbelastungen in den Sanierungsbereichen trägt der AN die anfallenden Kosten für die Wiederholungsmessungen und die Nachreinigungen.

Abrechnungsgrundlage sind Aufmaßprotokolle, die vom AN zu erstellen und von der AG-Bauleitung schriftlich anzuerkennen sind.

Über den Umfang der erforderlichen Arbeitsschutzmaßnahmen, Maschinen, Geräte, zusätzliche Hubsteiger oder Gerüste, etc. zur ordnungsgemäßen Durchführung der Arbeiten ist empfohlen, dass sich der Bieter vor Ort ein Bild  verschafft, um sämtliche zur Preisbildung erforderlichen Umstände zu erfassen. Nachträgliche Einwendungen werden nicht anerkannt. Sämtliche vorgenannten Leistungen sind in den Angebotspreis einzukalkulieren.

**20.030.0010 KMF-Sanierung technische Anlagen**
Demontage der Heizungsanlagendämmung, der Kessel ist schon größtenteils auseinandergebaut, teilweise von der Demontage lose gelagertes KMF ist aufzusammeln.
Ort: KG
Menge: 1 psch

**20.030.0020 KMF-Sanierung Rohrleitungsdämmungen**
Abisolierung von Rohrleitungsdämmmungen, Außendurch-messer bis 30 cm; inkl. der KMF-Ummantelungen aus Gips, Blech, Alu oder Kunststoff demontieren;
Orte: alle Geschosse, geschossübergreifend.
Menge: 400 lfdm

**20.030.0030 KMF-Sanierung Außenwände 1. OG zur Hofseite**
Ausbau der KMF-Dämmung im 1. Obergeschoss zur Hofseite.

Aufbau der Außenwände von innen nach außen: Pressspanplatten, Polystyrol, KMF, Schindeln aus Asbestzement.

Die Separation der Pressspanplatten und des Polystyrols ist in die Einheitspreise einzukalkulieren.

Das Verpacken der Produkte sowie der Quertransport ist ebenfalls in die Einheitspreise einzukalkulieren.
Menge: 120 m²

**20.030.0040 KMF-Sanierung Außenwände 2. OG zur Hofseite**
Ausbau der KMF-Dämmung im 2. Obergeschoss zur Hofseite.

Aufbau der Außenwände von innen nach außen: Gipskarton, KMF, Polystyrol, Schindeln aus Asbestzement.

Die Separation der Gipskartonplatten und des Polystyrols ist in die Einheitspreise einzukalkulieren.

Das Verpacken der Produkte sowie der Quertransport ist ebenfalls in die Einheitspreise einzukalkulieren.
Menge: 120 m²

**20.030.0050 KMF-Sanierung Außenwände zur Straße**
Ausbau der KMF-Dämmung im Erdgeschoss, im 1. Obergeschoss und 2. Obergeschoss zur Straßenseite.

Aufbau der Außenwände von innen nach außen: Gipskartonplatten (teilweise doppelt beplankt und verputzt), KMF, Heraklith, Bims.

Die Separation der Gipskartonplatten und des Heraklith ist in die Einheitspreise einzukalkulieren.

Das Verpacken der Produkte sowie der Quertransport ist ebenfalls in die Einheitspreise einzukalkulieren.
Menge: 450 m²

**20.030.0060 KMF-Sanierung Trockenbauwände**
Ausbau der Dämmung aus KMF in den Trockenbauwänden, inkl. Verpacken der Materialien und Quertransport zur Entsorgungsbereitstellungsfläche / Container durch den AN.

Erforderliche Rollgerüste und Arbeitsbühnen aufgrund der Arbeitshöhe sind einzukalkulieren.
KMF-Mattendicke D = 5 - 10 cm aufnehmen und verpacken.
teilweise mehrlagig ausgeführt.

Orte: alle aufgehenden Geschosse inkl. Erdgeschoss
Menge: 800 m²

**20.030.0070 KMF-Abhangdecken diverse Geschosse**
Demontage der KMF-Abhangdecken in diversen Geschossen.

Der Einsatz von Rollgerüsten und die Arbeiten über Kopf sind in die Angebotspreise einzukalkulieren.

Verpacken der KMF-Produnkte und der Quertransport zur Bereitstellungsfläche sind ebenfalls einzukalkulieren.
Menge: 120 m²

**20.030.0080 KMF-Abhangdecken im Erdgeschoss**
Demontage der KMF-Abhangdecken im Erdgeschoss

Der Einsatz von Rollgerüsten und die Arbeiten über Kopf sind in die Angebotspreise einzukalkulieren.

Verpacken der KMF-Produnkte und der Quertransport zur Bereitstellungsfläche sind ebenfalls einzukalkulieren.
Menge: 400 m²

**20.030.0090 KMF-Dämmatten im Boden im Dachgeschoss**
Ausbau der Dämmung aus KMF im Dachgeschossboden.

Parallel zur Löherstraße offenliegend, parallel zur Straße Vor dem Voigstor im ausgebauten Bereich mit Holz üpberdeckt.

Die Öffnung des Holzbodens zur Sanierung des KMF-Matten ist in die Einheitspreise einzukalkulieren

KMF-Mattendicke D = 10-15  cm aufnehmen und verpacken.
teilweise mehrlagig ausgeführt.

Ort: Dachgeschoss
Menge: 300 m²

**20.030.0100 KMF-Dämmatten als Dachdämmung**
Ausbau der Dämmung aus KMF in den Dachschrägen des Dachgeschosses, Quertransport zur Entsorgungsbereit-stellungsfläche  /Container durch den AN.

Etwaige Separation von Rieselschutzfolien sind mit dieser Position abgegolten.

Erforderliche Rollgerüste und Arbeitsbühnen aufgrund der Arbeitshöhe sowie die Öffnung der Holzverkleidungen sind einzukalkulieren.
KMF-Mattendicke D = 10-15 cm aufnehmen und verpacken.
teilweise mehrlagig ausgeführt.

Ort: Dachgeschoss
Menge: 120 m²

### 30 Entkernung

*Hinweis: Hinweis*
Alle Entkernungs-, und Demontagearbeiten verstehen sich inkl. Separation aller hierbei anfallenden Stoffgruppen / Abfälle, ihre fachgerechte Verpackung sowie der Transport von der Anfallstelle zum Container o. v. und Verladung. Vorgenannte Leistungen sind in die Einheitspreise einzukalkulieren.

Mehrmaliges Aufnehmen oder Umsetzen aufgrund begrenzter Containerstellflächen von unterschiedlichen Abfallarten sind in die jeweiligen Positionen einzukalkulieren und bieten keinen Mehrkostenanspruch.

#### 30.010 Gebäudeentrümpelung

**30.010.0010 Komplettentrümpelung des Gebäudes**
Beräumung des gesamten Gebäudes / aller Geschosse von allen losen Abfällen / Reststoffen, Restmobiliar, Sperrmüll;
umbauter Raum gesamt ca. 6.500 m³ (inkl. KG), gesamte zu beräumende Masse ca. 30 t.
Umfasst i.W. Holzeinbauschränke, Holzverkleidungen, Einrichtungsgegenstände wie Theken o.ä.
Menge: 1 psch

#### 30.020 Rückbau Kühlzelle im Erdgeschoss

**30.020.0010 Rückbau Kühlzelle**
Rückbau der Kühlzelle im Erdgeschoss mit potenziell FCKW-haltiger Styrodurdämmung

Separation der unterschiedlichen wesentlichen Baustoffe der Konstruktion

Länge 2 m, Breite 2,5 m, Höhe 2,2 m
Menge: 1 St

#### 30.030 Eindeckung Vordach

*Hinweis: Hinweis*
Demontage der Dachabdichtung

Art des Daches: Flachdach

Transport aller separierten Materialien vom Dach in die für die Entsorgung bereitgestellten Container durch den AN.

In die nachfolgenden Positionen sind alle notwendigen Arbeitsschutzmaßnahmen gegen Absturz einzukalkulieren.

**30.030.0010 Rückbau Dachdichtungssystem**
Rückbau der 2 bis 3-lagigen vollsaftig verklebten Dachdichtungsbahn auf mineralischem Untergrund auf dem Vordach über dem Erdgeschoss im Hofberich
Menge: 60 m²

#### 30.040 Abhangdecken

**30.040.0010 Gipskartonplatten**
Demontage der Gipskartonplatten inkl. Unterkonstruktion.

Abtransport der Materialien zur Entsorgungsbereitstellungsfläche durch den AN.

Erforderliche Rollgerüste und Arbeitsbühnen aufgrund der Arbeitshöhe sind einzukalkulieren.

Ort: alle Geschosse, ca. 80 m²
Menge: 80 m²

**30.040.0020 Weichfaserplatten**
Demontage der Weichfaserplatten aus Holz inkl. Unterkonstruktion.

Abtransport der Materialien zur Entsorgungsbereitstellungsfläche durch den AN.

Erforderliche Rollgerüste und Arbeitsbühnen aufgrund der Arbeitshöhe sind einzukalkulieren.

Ort: alle Geschosse, ca. 80 m²
Menge: 80 m²

**30.040.0030 Heraklith**
Demontage der Heraklithplatten.

Abtransport der Materialien zur Entsorgungsbereitstellungsfläche durch den AN.

Erforderliche Rollgerüste und Arbeitsbühnen aufgrund der Arbeitshöhe sind einzukalkulieren.

Ort: alle Geschosse ca. 50 m²
Menge: 50 m²

**30.040.0040 Demontage Polystyroldämmung unter Betonbodenplatte 2. OG**
Demontage der verklebten Polystyrolplatten unterhalb der Bodenplatte 2. Obergeschoss.

Abtransport der Materialien zur Entsorgungsbereitstellungsfläche durch den AN.

Erforderliche Rollgerüste und Arbeitsbühnen aufgrund der Arbeitshöhe sowie die Arbeiten über Kopf sind einzukalkulieren.

Ort: alle Geschosse ca. 200 m²
Menge: 200 m²

#### 30.050 Raumausstattung

**30.050.0010 Leuchtstoffröhren**
Zerstörungsfreie Demontage der Leuchtstoffröhren inklusive Starter.

Transport der Ausbaumaterialien in die für die Verwertung / Entsorgung bereitgestellten Container durch den AN.
Entsorgung als Monocharge.

Anzahl: ca. 30 Stück
Menge: 30 St

**30.050.0020 Heizkörper mit Thermostate**
Demontage der Heizkörper inklusive Thermostate

Transport der Ausbaumaterialien in die für die Verwertung bereitgestellten Container durch den AN.

Anzahl: ca. 60 Stück

Metallerlöse sind in die Position einzukalkulieren.
Menge: 60 St

**30.050.0030 Elektrokanäle mit Steckdosen u. weiteren Anschlüssen**
Demontage von Elekrokanälen inklusive Steckdosen und weiteren Kanälen.

Ausbau der Materialien, Transport in die für die Entsorgung bereitgestellten Container durch den AN, Metallerlöse sind einzurechnen.

ca. 400 lfd. m
Menge: 400 lfdm

**30.050.0040 Sanitärbereiche**
Demontage der Sanitärbereiche / WC-Anlagen.

Ausbau der WCs, Urinale, Handwaschbecken etc.

Transport der Ausbaumaterialien in die für die Verwertung bereitgestellten Container durch den AN.

Anzahl: ca. 60 Stück
Menge: 60 St

#### 30.060 Wandverkleidung

**30.060.0010 Wandverkleidungen aus Holz**
Demontage der Holzverkleidungen, i.W. Sperrholzplatten an den Außenwänden (siehe auch KMF-Sanierung)

Abtransport der Materialien zur Entsorgungsbereitstellungsfläche durch den AN.

Erforderliche Rollgerüste und Arbeitsbühnen aufgrund der Arbeitshöhe sind einzukalkulieren. Gewichtserschwernis ist einzukalkulieren.

ca. 250 m²
Menge: 250 m²

**30.060.0020 Wandverkleidungen Polystyrol**
Demontage der Polystyrolwandverkleidungen in Wandaufbauten (siehe auch KMF-Sanierung)

Abtransport der Materialien zur Entsorgungsbereitstellungsfläche durch den AN.

Erforderliche Rollgerüste und Arbeitsbühnen aufgrund der Arbeitshöhe sind einzukalkulieren.

ca. 500 m²
Menge: 500 m²

**30.060.0030 Wandverkleidung Heraklith**
Demontage der Heraklithverkleidung in Wandaufbauten (siehe auch KMF-Sanierung)

Ort: Außenwände, teilweise in Santärbereichen

ca. 500 m²

Abtransport der Materialien zur Entsorgungsbereitstellungsfläche durch den AN.

Erforderliche Rollgerüste und Arbeitsbühnen aufgrund der Arbeitshöhe sind einzukalkulieren.
Menge: 500 m²

**30.060.0040 Wandverkleidungen aus Teppich**
Demontage der Verkleidungen aus Teppichen in Wandaufbauten.

ca. 200 m²

Abtransport der Materialien zur Entsorgungsbereitstellungsfläche durch den AN.

Erforderliche Rollgerüste und Arbeitsbühnen aufgrund der Arbeitshöhe sind einzukalkulieren.
Menge: 200 m²

#### 30.070 Nicht tragende Innenwände

**30.070.0010 Gipswände**
Demontage der nichttragenden Innenwände aus Gips (Massivbau).

Ort: alle Geschosse

Abtransport der Materialien zur Entsorgungsbereitstellungsfläche durch den AN.

Erforderliche Rollgerüste und Arbeitsbühnen aufgrund der Arbeitshöhe sind einzukalkulieren.

ca. 80 m²
Menge: 80 m²

**30.070.0020 Bimsbeton**
Demontage der nichttragenden Innenwände aus Bimsbeton.

Ort: pot. alle Geschosse

Abtransport der Materialien zur Entsorgungsbereitstellungsfläche durch den AN.

Erforderliche Rollgerüste und Arbeitsbühnen aufgrund der Arbeitshöhe sind einzukalkulieren.

ca. 100 m²
Menge: 100 m²

#### 30.080 Bodenbeläge

**30.080.0010 PVC-Beläge**
Aufnehmen des Oberbodenbelags aus PVC, zum Teil doppellagig.

Abtransport der Materialien zur Entsorgungsbereitstellungsfläche durch den AN.

ca. 180 m²

Ort: alle Geschosse
Menge: 180 m²

**30.080.0020 Teppichböden**
Aufnehmen des Teppichbodenbelags.

Abtransport der Materialien zur Entsorgungsbereitstellungsfläche durch den AN.

ca. 500 m²

Ort: alle Geschosse
Menge: 500 m²

**30.080.0030 Ausbau Holzständerboden im Erdgeschoss**
Ausbau des aufgeständerten Bodens im Erdgeschoss in den ehemaligen Verkaufsräumen.

Trennung der unterschiedlichen Baustoffe des Ständerwerks und Quertransport zur Bereitstellungsfläche / Container.

Bodenbeläge sind über Vorposition erfasst.

ca. 150 m²

Ort: Erdgeschoss
Menge: 150 m²

#### 30.090 TGA

**30.090.0010 Versorgungsleitungen, Lüftungsanlagen**
Demontage aller Ver- und Entsorgungsleitungen inklusive Wand- und Deckendurchführungen,
Schmutzwasserleitungen
Regenwasserleitung
Mischwasserleitung
Fettwasserleitung
Trinkwasserleitung
Heizungsleitungen  in die Räume
Sprinklerleitung
Löschwasserleitungen

Sanierung der asbesthaltigen Flachdichtungen unter Position Asbestsanierung

ca. 700 lfd. m

KMF-Sanierung vorlaufend und Erfassung unter Position KMF-Sanierung.

Materialtransport in die für die Entsorgung bereitgestellten Container durch den AN. Metallerlöse sind in die Position einzukalkulieren
Menge: 700 lfdm

**30.090.0020 Heizungsanlagen**
Rückbau der Heizungsanlagen im 1. UG

Die Anlage ist teilweise schon demontiert.

Materialseparation und -transport in die für die Entsorgung bereitgestellten Container durch den AN. Metallerlöse sind in die Position einzukalkulieren

KMF-Sanierung vorlaufend und Erfassung in Position KMF-Sanierung
Menge: 1 psch

**30.090.0030 Elektroleitungen**
Demontage sämtlicher Elektroleitungen (Kabeltrassen Starkstrom, Schwachstrom) inklusive Wand- und Deckendurchführungen.

Materialtransport in die für die Entsorgung bereitgestellten Container durch den AN.

Metallerlöse sind in die Position einzukalkulieren
Menge: 500 lfdm

**30.090.0040 Klimageräte**
Demontage des im Innenhof angebrachten Klimagerätes inklusive Wandhalterung..

Materialtransport in die für die Entsorgung bereitgestellten Container durch den AN.

Metallerlöse sind in die Position einzukalkulieren.
Menge: 1 St

#### 30.100 Innentüren und -fenster

**30.100.0010 Innentüren aus Holz**
Demontage der Innentüren aus Holz in allen aufgehenden Geschossen.

Abtransport der Materialien zur Entsorgungsbereitstellungsfläche durch den AN.

ca. 90 Stück
Menge: 90 St

**30.100.0020 Holzzargen**
Demontage der Türzargen aus Holz.

Abtransport der Materialien zur Entsorgungsbereitstellungsfläche durch den AN.

ca. 90 Stück
Menge: 90 St

### 40 Oberirdischer Rückbau

#### 40.010 Rückbau und Verfüllung Baugrube

**40.010.0010 Abbruch Carport**
Trennen der Anschlagspunkte vom Nachbargebäude (händisch) und Rückbau der Skelettkonstruktion (Holz / Stahl /etc.) nach erfolgter Asbestsanierungsmaßnahme (Entfernen Wellasbestplatten).
Menge: 1 psch

**40.010.0020 oberirdischer Rückbau Gebäude**
Maschineller, selektiver oberirdischer Abbruch des Gebäudes mit einem Gesamt-BRI von ca. 6.500 m³ umbauter Raum inklusive Keller. Rückbau inkl. EG-Geschossplatte und Kellerinnenwände sowie Rückbau der Kelleraußenwände bis minus 0,60 m unter GOK.

Abbruchmethode nach Wahl des AN unter Beachtung und Ausführung aller Leistungen gemäß der Vorgaben des Artenschutzes, der Abbruchgenehmigung und sonstiger geltender Vorschriften inkl. separieren aller Baustoffe / Abfälle zur gesonderten ordnungsgemäßen Entsorgung.

Manuelle Stemmarbeiten nach Erfordernis sind einzukalkulieren.

Der Rückbau der Erdgeschossbodenplatte darf nur abschnittsweise erfolgen (an den Kelleraußenwänden alle 10 lfd. m). In den geöffneten Bereichen muss der Keller unmittelbar mit Bauschutt verfüllt werden, um die Kelleraußenwände zu stabilisieren.
Menge: 1 psch

**40.010.0030 Pulverisierung Bauschutt inkl. Kellerverfüllung**
Pulverisierung des mineralischen Abbruchschutts zur Aufbereitung für die Kellerverfüllung außerhalb der Bereiche mit Kiessand-Verfüllung. Für die Verfüllung mit Kiessand im Wirkungsbereich Strassenneubau ist im Anhang eine Detailzeichnung angefügt.

inkl. Einbau / Verfüllung des aufbereiteten Materials in die Kellerbereiche.

Verfüllung bis 30 cm unter GOK Innenhofversiegelung.

Nach Fertigstellung der Kellerverfüllung mit pulverisiertem  Bauschutt und angeliefertem Kies-Sand wird durch die Stadt Rheinbach ein Außmaß der Verfüllkubatur durchgeführt.
Menge: 600 m³

**40.010.0040 händische Stemmarbeiten**
händische Stemmarbeiten an der Giebelwand zum Nachbarn Löherstraße 4 in Vorbereitung zur Herstellung einer durchlaufenden, einheitlichen Maueroberkante auf Höhe Innenhofeinfriedung (vgl. Folgeposition).
Menge: 48 h

**40.010.0050 Sägeschnitte Giebelwand**
horizontaler Sägeschnitt entlang der vertikalen Giebelwand auf ca. 2,0 m Höhe über OK Gelände (Fluchtlinie Oberkante Mauer Innenhof zu Gartenbereich Löherstraße 4).

Inkl sämtlicher erforderlichen Gerätschaften und Baustelleneinrichtungselemenete wie Laufschienen, Befestigungs- / Anschlagpunkte der Säge, etc. zur Durchführung des Sägeschnitts.
Menge: 15 m

**40.010.0060 Witterungsschutz Nachbargiebelwände**
Herstellung eines Witterungsschutzes aus Folie und Holzverlattung zum temporären Schutz vor i.W. Schlagregen.

Giebelwandhöhen ca. 10 m bis Satteldachspitze über GOK.
Menge: 250 m²

**40.010.0070 Rückbau Kelleraußenwand auf -60 cm ab GOK**
Abbruch der Kelleraußenwand aus bewehrtem Beton bis ca. 60 cm unter Geländeoberkante. Mächtigkeit der Außenwand ca. 60 cm. Wahl des Abbruchverfahrens nach Maßgabe des AN.
Menge: 30 m³

**40.010.0080 Durchörterung Kellerböden**
Durchörterung der Kellerbodenplatte mit Abmessung 0,5 m / 0,5 cm nach Wahl des AN zur Gewährleistung des Tagwasserabblaufs.

Durchführung Arbeiten vor Verfüllung des Kellers
Menge: 20 St

**40.010.0090 Lieferung und Verfüllung Berme zur Verkehrsfläche**
Lagenweise Verfüllung und Verdichtung mit zugelieferten Material. Erschwernis aufgrund abschnittsweiser, gepilgerter, verzahnter und kleinteiliger Ausführung sowie Anlieferung und Quertransport im Bestand und an Randbereichen sind einzukalkulieren. Sowie Fortführung im Zuge des Abbruchs Decke über UG.

Ca. 30 m lang, mind. 2,5 m hoch (über vorhandene, perforierte Bodenplatte) aufbauen. Mind. 4,4 m maximale Breite Bermenkopf.

Aufbau bis -0,3 m unter GOK Innenhofversiegelung.

Anforderungen:
- verdichtungsfähiges Material, Körnungslinie 0/45 oder 0/56 liefern
- lagenweiser Einbau mit geeigneten Verdichtungsgeräten (Lagenstärke < 0,40 m),
- Verdichtung DPr ≥ 100% prüftechnisch vom AN je Lage je 500 m² nachzuweisen
- Chemische Güte BM-0/ BG-0 (bzw ehem. Z 0 gem. LAGA TR Boden (2004))
- Böden GE, SE, SW, SI
Menge: 240 m³

**40.010.0100 Herstellung Winkelwand**
Lieferung und Herstellung einer ausreichend dimensionierten L-Steinwand (Belastung für SLW 30, Lastfall 4a), Höhe ca. 2,80 m, Länge ca. 12,0 m zur Sicherung der Grenzwandsituation Kellerwand Nachbarbestand Vor dem Voigtstor 3.
Inkl. erf. statischer Berechnung, Prüffreigabe und Zustimmung des Bauherrn. Herstellung der Gründung (Magerbetonfundament) oder Aufbau auf vorhandene Bodenplatte und Einbau Dränage und Fugenschluß. Sowie abschließend Abdichtung gegen Feuchtigkeitszutritt mit Überlappungen an verbleibende Bestandsbebauung (Bodenplatte/Kelleraußenwände) und über Spritzwasserzone über GOK (Unterführung der Giebelwandsicherung)..

Erschwernis aufgrund abschnittsweiser und kleinteiliger Ausführung sowie Anlieferung und Quertransport während Bauausführung Schadstoffsanierung und innerhalb des Bestands und an Randbereichen sind einzukalkulieren.
Menge: 1 psch

**40.010.0110 Suchschurf < 3,8 m**
Durchführung von Suchschürfen zur Bestimmung von Fundamentunterkanten, händisch bzw. mit Gerät bis ca. 3,8  m Tiefe inkl. temp. Verbau und Wiederverfüllung. Ausführung vor beiden angrenzenden Nachbarbeständen auf dem gegenständlichen Grundstück.
Suchschurf muss zu Beginn der Maßnahme erfolgen um Bemessung der Winkelstützwand zu erstellen. Inkl. BE Gerät und Sicherungsmaßnahmen sowie Vermesseraufmaß.
Menge: 2 St

### 50 Freiflächenherrichtung

#### 50.010 Herstellung Parkplatz

*Hinweis: Vorbemerkung*
Nach erfolgtem Rückbau des Gebäudes und des Carports soll das Grundstück als temporärer PKW Parkplatz hergerichtet werden. Aus diesem Grund sind die befestigten Hofflächen (Betonsteinpflaster und Asphaltdecke) zu erhalten. Die Grundstücksfläche ist für die anvisierte Nutzung mit einer Schotterschicht herzurichten.

Die Egalisierung der Fläche ist unter dem Titel 10 berücksichtigt.

Die Folgenden Positionen umfassen die Lieferung, Einbau und Verdichtung der Schotterschicht.

Als Material ist Kalksteinschotter oder gleichwertiges vorzusehen.

**50.010.0010 Liefern Natursteinschotter**
Liefern von Natursteinschotter (Kalkstein) 0/32
der Güte BM-0
Menge: 270 m³

**50.010.0020 lagenwieser Einbau und Verdichtung**
Einbau / Einschieben des angelieferten Natursteinschotters inkl. Verdichtung mittels Rüttelplatte.

Verdichtungswert EV2 = mind. 80 MN/m²
Menge: 820 m²

### 60 Transport und Entsorgung

#### 60.010 Transport und Entsorgung

*Hinweis: Transport und Entsorgung*
alle Stoffe + AVV Nummer aufführen

**60.010.0010 Transport und Entsorgung von Bimsbeton**
als AVV 170101 / 170107
Einstufung erfahrungsgemäß Deponieklasse I (DK I).
Menge: 200 t

**60.010.0020 Transport und Entsorgung von Holz**
Abbruchholz (A II / A III - Holz),
als AVV 170201
Menge: 30 t

**60.010.0030 Transport und Entsorgung von Abbruchholz**
Abbruchholz, (A IV - Holz),
als AVV 170204*
Menge: 40 t

**60.010.0040 Transport und Entsorgung von Bitumengemische...**
*** Bedarfsposition ohne GB
Bitumengemische mit Ausnahme derjenigen, die unter
17 03 01* fallen
Schwarzdecken / Asphalt

AVV 170302
Menge: 1 t

**60.010.0050 Transport und Entsorgung von Bitumengemische...**
Bitumengemische mit Ausnahme derjenigen, die unter
17 03 01* fallen
Dachbahnen, Trennpapiere und Trennpappen

AVV 170302
Menge: 5 t

**60.010.0060 Transport und Entsorgung von asbesthaltigen Baustoffen**
asbesthaltige Baustoffe, Brandschutztüren, Flanschdichtungen, Asbestzementprodukte, diverse Estriche

AVV 170601* / 170605*
Menge: 350 t

**60.010.0070 Transport und Entsorgung von Dämmmaterial, das aus gefährlichen Stoffen besteht...**
KMF-Produkte aus der Entkernung

AVV 170603*
Menge: 10 t

**60.010.0080 Transport und Entsorgung von Dämmmaterial**
Polystyrol als AVV 170604
Menge: 2 t

**60.010.0090 Transport und Entsorgung von Baustoffen auf Gipsbasis**
als AVV 170802
Menge: 30 t

**60.010.0100 Transport und Entsorgung von gemischten Bau- und Abbruchabfällen**
gemischten Bau- und Abbruchabfälle aus der Entkernung, als AVV 170904

hierunter fällt auch Heraklith mit mineralischen Anhaftungen
Menge: 60 t

**60.010.0110 Transport und Entsorgung von Leuchtstoffröhren**
Leuchtstoffröhren (inkl. Starter) und anderen quecksilberhaltigen Abfälle,
als AVV 200121*
Menge: 0,1 t

**60.010.0120 Transport und Entsorgung von gebrauchten elektr. und elektron. Geräten**
aus der Entkernung,
als AVV 200136
Menge: 5 t

USt %: 19
